# Mosaikschule Dachsanierung
Angebotsaufforderung (GAEB DA XML 3.2, DA83)
Projekt: 26001
Währung: EUR
Vergabeart: Beschränkte Ausschreibung
Erstellt mit: GXML Toolbox V3.3 R20200224, ORCA AVA 23.2.1 - Professional Edition 23.02.01, 05.05.2026

## 03 Malerarbeiten

### Titel 01 Malerarbeiten

#### Bereich 01.01 Malerarbeiten

*Hinweis: Grundlagen des Leistungsverzeichnisses sind:*
Grundlagen des Leistungsverzeichnisses sind:
- die Fachregeln des Deutschen Malerhandwerkes
- VOB Teil B und C, neueste Fassung
- alle relevanten DIN Normen
- Verarbeitungsrichtlinien der angebotenen Hersteller

**01.01.1 Brettschichtbinder-Köpfe abschleifen**
Brettschichtbinder-Köpfe gut und vollflächg abschleifen, mit einem geeigneten Haftgrund vorstreichen und 2x mit einer Mittelschichtlasur auf Lösungsmittelbasis satt deckend streichen.
Die Arbeitsschutzrichtlinien sind zu beachten und mit in die Pos. einzukalkulieren. ca. 3,70m² pro Kopf
Länge: ca. 2,40 m
Höhe: ca. 0,65 m
Stärke: ca. 0,16 m
Menge: 14,000 St

**01.01.2 Brettschichtbinder-Köpfe wie vor beschrieben, 3,10m²**
Brettschichtbinder-Köpfe wie vor beschrieben, jedoch
ca. 3,10 m² pro Kopf
Länge. ca. 1,70 m
Höhe: ca. 0,65 m
Stärke: ca. 0,36 m
Menge: 101,000 St

**01.01.3 Brettschichtbinder-Köpfe wie vor beschrieben, 3,90m²**
Brettschichtbinder-Köpfe wie vor beschrieben, jedoch
ca. 3,90 m² pro Kopf
Länge. ca. 1,70 m
Höhe: ca. 0,85 m
Stärke: ca. 0,36 m
Menge: 5,000 St

**01.01.4 Brettschichtbinder-Köpfe wie vor beschrieben, 2,70m²**
Brettschichtbinder-Köpfe wie vor beschrieben, jedoch
ca. 2,70 m² pro Kopf
Länge. ca. 1,00 m
Höhe: ca. 1,10 m
Stärke: ca. 0,20 m
Menge: 30,000 St

**01.01.5 Brettschichtbinder-Köpfe wie vor beschrieben, 2,90m²**
Brettschichtbinder-Köpfe wie vor beschrieben, jedoch
ca. 2,90 m² pro Kopf
Länge. ca. 1,00 m
Höhe: ca. 1,20 m
Stärke: ca. 0,20 m
Menge: 38,000 St

**01.01.6 Fahr-- bzw. Arbeitsgerüst nach DIN 4420**
*** Pauschalposition
Fahr-- bzw. Arbeitsgerüst nach DIN 4420 um die Arbeiten an den Binderköpfen auszuführen über die gesamte Zeit der Arbeiten. Die Leistung erstreckt sich über liefern, vorhalten und nach Beendigung der Arbeiten wieder abzubauen und abzutransportieren.Arbeitshöhe bs 3,00m.
Menge: 1,000 psch

*Hinweis: Taglohnstunden*
Eventuell anfallende Taglohnstunden  dürfen nur mit Zustimmung des Auftraggebers  und auf  Weisung der Bauleitung ausgeführt werden.
Sie sind täglich zu rapportieren und von der Bauleitung abzeichnen zu lassen.

**01.01.7 Stundenlohnarbeiten Facharbeiter**
Menge: 16,000 h

**01.01.8 Stundenlohnarbeiten Helfer**
Menge: 16,000 h
